# Neubauten HWK Ardeystrasse Haus 3 und Haus1b
Angebotsaufforderung (GAEB DA XML 3.2, DA83)
Projekt: BDO-AR_BA1
Währung: EUR
Auftraggeber: Handwerkskammer Dortmund, Ardeystraße 93, 44139 Dortmund, Deutschland
Erstellt mit: SOFTTECH GmbH / GXML Toolbox V3.3 R20230503, AVANTI pro 2026, 01.10.2026

## 3150 Stahlrahmentüren (VE310 Ü1)
Datum: 01.04.2026

### Gewerk 31 STAHLRAHMENTÜREN

DIN 276-93: 344

*Hinweis: ALLGEMEINE ANGABEN ZUM BAUVORHABEN*
ALLGEMEINE ANGABEN ZUM BAUVORHABEN
gemäß VOB/C DIN 18299

Angaben zur Baustelle

0.1 Beschreibung des Bauvorhabens
Die Handwerkskammer Dortmund beabsichtigt den Neubau, Umbau und die Erweiterung ihres Bildungswerks.
Die Gesamtbaumaßnahme umfasst den Neubau des Hauses 3 und die Erweiterung des Hauses 1 sowie die dazugehörigen Aussenanlagen.

Dieses Leistungsverzeichnis beeinhaltet die Stahlrahmentüren  am Haus 1b und am Haus 3.

0.1.1. Lage der Baustelle
Das Gebäude liegt auf dem Grundstück der Handwerkskammer Dortmund, Ardeystraße 93 in der Nähe des Westfalenparks. Auf dem Gelände befinden sich weitere Gebäude der Handwerkskammer, das Verwaltungsgebäude und weitere Schulungsgebäude. Diese Gebäude sind während der Baumaßnahme in Betrieb.
Verschmutzungen im Bereich der öffentlichen Straßen sind weitgehend zu vermeiden.
Das Gelände wird über die Ardeystraße erschlossen. Von dort aus findet auch die Andienung der Baustelle statt.

0.1.2 Besondere Belastungen aus Immissionen
Wenn vorhanden, im Leistungsverzeichnis erwähnt.

0.1.3 Art und Lage der baulichen Anlagen
Die Arbeiten finden auf dem Gelände der Handwerkskammer Dortmund statt.
Das Gelände ist an allen Seiten über gepflasterte Zufahrten und Hofflächen frei zugänglich.
Haus 1b weist 1-2 Vollgeschosse, Haus 3 2-3 Vollgeschosse auf. Genaue Gebäudehöhen sind in der Leistungsbeschreibung angegeben

0.1.4 -0.1.5 Verkehrsverhältnisse und freizuhaltende Flächen
Die vom Bauherrn benutzen Zufahrten und Stellflächen sind von Beeinträchtigungen freizuhalten.
Zur Orientierung und als Grundlage dient der Baustelleneinrichtungsplan der Architekten (s. Anlage). Die Straßen und Wege in der Umgebung, sind immer von Lieferfahrzeugen, Baumaschinen und Materialien freizuhalten.
Ausserhalb des Baufeldes können keine Parkplätze zur Verfügung gestellt werden.
Feuerwehrzufahrten  sind jederzeit freizuhalten.

0.1.6 Art, Lage, Maße und Nutzbarkeit von Transportwegen
Es sind die freigegeben Zufahrten auf dem Grundstück zu nutzen.
Materialtransporte sind vom AN eigenverantwortlich durchzuführen.

Die Objektüberwachung des AG ist vor dem beabsichtigten Abbau der Baustelleneinrichtung oder von wesentlichen Teilen derselben schriftlich in Kenntnis zu setzen.

0.1.7 Anschlüsse für Wasser und Energie
Für die Stellung von Baustrom und Bauwasser wird kein Abzug vorgenommen.
Anschlussmöglichkeiten werden bauseits hergestellt.

0.1.8 Zur Benutzung überlassenen Flächen
Die allgemeine Baustelleneinrichtung, Sanitäre Anlagen, Bauzaun, Baumschutz, Baustromverteiler etc. wird bauseits gestellt.
Baustelleneinrichtungsflächen sind dem Baustelleneinrichtungsplan des Auftraggebers zu entnehmen.
Die Zuweisung der für die Baustelleneinrichtung des AN erforderlichen Flächen erfolgt durch den AG nach Maßgabe des Baustelleneinrichtungsplans und den damit zu Verfügung stehenden Flächen. Hierzu hat der AN vor Auftragserteilung die benötigten Flächen der Objektüberwachung des AG bekannt zu geben und mit ihr abzustimmen.

0.1.9 Bodenverhältnisse
Der Baugrund ist für die Arbeiten des Auftragnehmers ausreichend tragfähig
Die Flächen im Umgriff sind gepflastert.

0.1.10 Hydrologische Verhältnisse
Keine Auswirkung auf die Leistungen des Bieters.

0.1.11-0.1.12 Besondere Umweltrechtliche Vorgaben, Besondere Vorgaben für die Entsorgung etc.
Es gelten die öffentlich rechtlichen Vorschriften für die Entsorgung von Bauabfällen.

0.1.13 Schutzgebiete
Im Baufeld sind keine Schutzgebiete ausgewiesen.

0.1.14 Schutz von Bäumen, Pflanzflächen etc.
Durch den Auftragnehmer Baustelleneinrichtung wurde ein Baumschutz vorgenommen.

Nachbargebäude, öffentliche und Baustellenverkehrsflächen sind vom Auftragnehmer bei Benutzung durch ihn vor Beschädigung zu schützen. Falls eine Beschädigung erfolgt, hat der Auftragnehmer nach Meldung des Schadens bei der Objektüberwachung den ursprünglichen Zustand auf eigene Kosten wieder herzustellen. Der Auftraggeber ist berechtigt, falls der Auftragnehmer nicht unverzüglich, spätestens jedoch zwei Tage nach Aufforderung dieser Festlegung nachkommt, auf Kosten des Auftragnehmers die Reparaturen durch Dritte durchführen zu lassen. Falls durch die Beschädigung Gefahr in Verzug ist und der Auftragnehmer für die Bauleitung nicht zu erreichen ist, ist die Bauleitung berechtigt, in diesem Falle unverzüglich die Beseitigung auf Kosten des Auftragnehmers vorzunehmen. Die notwendigen Absprachen und Genehmigungen sind vom Auftragnehmer vor Beginn der Arbeiten einzuholen. Der erforderliche Zeitvorlauf ist zu berücksichtigen.

0.1.15 Art und Umfang der Regelung und Sicherung des öffentlichen Verkehrs.
Evtl vom Bieter benötigte Sondernutzungen öffentlicher Verkehrsflächen sind vom Bieter eigenständig zu veranlassen und die Gebühren zu übernehmen.

1.1.16 Vorhandene Anlagen, Abwasser und Versorgungsanlagen.
Keine Auswirkungen auf die Leistung des Bieters.

0.1.17 Bekannte und vermutete Hindernisse
siehe Punkt 1.1.16

0.1.18 Kampfmittelsondierung
Keine Auswirkungen auf die Leistung des Bieters.

0.1.19 Gemäß Baustellenverordnung getroffenen Maßnahmen
Maßnahmen sind dem SiGe-Plan zu entnehmen.

0.1.20 Besondere Anordnungen der Eigentümer oder der anderen Weisungsberechtigten
Wenn erforderlich im Leistungsverzeichnis erwähnt.

0.1.21 Art und Umfang von Schadstoffbelastungen
Keine Auswirkungen auf die Leistung des Bieters.

0.1.22 Vom Auftraggeber veranlasste Vorarbeiten
Keine, die Leistung des Bieters betreffend.

0.1.23 Arbeiten anderer Unternehmer
Arbeiten u.a. der Auftragnehmer Rohbau- und Dachabdichtung.

0.2 Angaben zur Ausführung

0.2.1 Vorgesehene Arbeitsabschnitte
Entsprechend Bauzeitenplan des AG und Ablaufplan des AN.

0.2.2 besondere Erschwernisse
Soweit vorhanden, im LV beschrieben.

0.2.3 Vorgaben aus SiGe Plan
Werden im SiGe Plan definiert.

0.2.4 Leistungen zur Unfallverhütung
Es sind die Vorgaben der UVV und des SiGe-Plans zu beachten.

0.2.5 Besondere Anforderungen für Arbeiten in kontaminierten Bereichen
Keine Arbeiten in kontaminierten Bereichen, die besondere Schutzmaßnahmen erfordern.

0.2.6 Besondere Anforderungen an die Baustelleneinrichtung
Materialtransporte sind vom Auftragnehmer eigenverantwortlich durchzuführen. Die Hochbaukräne werden vom Auftraggeber nicht kostenfrei zur Verfügung gestellt.
Eventuelle Mitbenutzungen sind vom Auftragnehmer mit dem Auftragnehmer Rohbau abzustimmen.

0.2.7 Besondere Anforderungen an das Auf- und Abbauen, und Vorhalten von Gerüsten
Die Gerüststellung erfolgt bauseits durch den Auftragnehmer Rohbau.

0.2.8 Mitbenutzung fremder Gerüst
Das bauseitige Gerüst kann vom Auftragnehmer für seine Arbeiten mitgenutzt werden.

0.2.9 Vorhaltungen
Vorhaltungen für die Dauer der eigenen Arbeitszeit. Nähere Regelungen in der Leistungsbeschreibung.

0.2.10 Verwendung und Mitverwendung von wiederaufbereiteten (Recycling) Stoffen
Die Vorgaben des Leistungsverzeichnisses sind zu beachten.

0.2.11 Anforderungen an wiederaufbereitete (Recycling-) Stoffe etc.
Die Vorgaben des Leistungsverzeichnisses sind zu beachten.

0.2.12 Besondere Anforderungen an Art, Güte und Umweltverträglichkeit
Die Vorgaben des Leistungsverzeichnisses sind zu beachten.

0.2.13 Art und Umfang der vom Auftraggeber verlangten Eignungs- und Gütenachweise
Siehe Angaben im Leistungsverzeichnis.

0.2.14 Unter welchen Bedingungen auf der Baustelle gewonnene Stoffe verwendet werden dürfen.
Ist nicht vorgesehen.

0.2.15 Art, Zusammensetzung und Menge der zu entsorgenden Böden, Stoffe etc.
Eigene Bauabfälle hat der Auftragnehmer entsprechend der gesetzlichen und öffentlich rechtlichen Vorgaben zu entsorgen.

0.2.16 Stoffe und Bauteile die vom AG beigestellt werden.
Es werden vom Auftragnehmer keine Stoffe beigestellt.

0.2.17 In welchem Umfang der Auftraggeber Leistungen des AG für Abladen, Lagern und Transport von Stoffen und Bauteilen übernimmt
Der Auftraggeber übernimmt keine derartigen Leistungen.

0.2.18 Leistungen für andere Unternehmen
Wenn erforderlich in der Leistungsbeschreibung beschrieben.

0.2.19 - 0.2.21
entfällt

0.2.22 Abrechnung nach bestimmten Zeichnungen oder Tabellen.
Die Abrechnung erfolgt elektronisch über den vom AG eingerichteten Planserver (Awaro).

*Hinweis: VERTRAGSBEDINGUNGEN*
VERTRAGSBEDINGUNGEN

RECHNUNGSSTELLUNG
Rechnungen sind mit prüfbarer Aufmaßberechnung und Aufmaßplänen, 1-fach in Papier, digital als pdf-Datei und die Aufmaßberechnung als GAEB-Datei (D11) über die Plattform AWARO dem Bauherrn und der Objektüberwachung zuzustellen. Die Projektsteuerung ist bei der digitalen Übermittlung in cc zu setzen.
Abschlagsrechnungen und Schlussrechnung sowie Aufmaße sind kumuliert aufzustellen.
Neu abzurechnende Mengen sind im Aufmaß kenntlich zu machen  das Aufmaß und die dem Aufmaß beizufügenden Aufmaßpläne sind vor Übermittlung mit der Objektüberwachung abzustimmen. Die Nummerierung und Reihenfolge der Positionen in der Rechnung und im Aufmaß sind gemäß Leistungsverzeichnis aufzustellen.
Abschlagsrechnungen sind nur zulässig bei signifikanter Leistungserbringung bzw. Erhöhung von mindestens 10 % ober alle 6 KW.
Nicht vom AN übernommene Korrekturen des AG werden mit 250 € in Abzug gebracht.

Die Nachträge  sind mit der Begründung ggfs. Planunterlage und Einheitspreiskalkulation zu jeder Position 1-fach in Papier, digital als pdf-Datei und als GAEB-Datei (D86) dem Bauherrn und der Objektüberwachung  über die Plattform AWARO zuzustellen.
Die Projektsteuerung ist bei der digitalen Übermittlung  in cc zu setzen.

Die Ausführungsfristen berücksichtigen Werktage von Montag bis einschließlich Samstag.
Als reguläre Arbeitszeit gelten die Zeiten von 7.00 bis 19.00 Uhr an Arbeitstagen (Montag-Samstag)
Für Arbeiten innerhalb dieses Zeitraum erfolgt keine zusätzliche Vergütung.

VERTEILUNG DER GEFAHR
Der Auftraggeber schließt eine Bauleistungsversicherung ab. Die Umlage beträgt 0,15 % der Bruttoabrechnungssumme.

AUSFÜHRUNGSUNTERLAGEN
Die für die Ausführung notwendigen Unterlagen werden dem Auftragnehmer über den Planserver zur Verfügung gestellt.

AUSFÜHRUNG
Die vom Auftragnehmer als Nachunternehmer beschäftigten Firmen fallen nicht unter die Koordinationspflicht des Auftraggebers.
Baubesprechungen finden regelmäßig, einmal wöchentlich statt. Die Teilnahme ist für den AN während seiner Ausführungszeit bzw. 3 KW vor Beginn der Ausführung verpflichtend.

Darüber hinaus ist folgendes vereinbart:
Während der gesamten Bauzeit ist ein Bautagebuch mit Tagesbericht zu führen. Dieser Bericht muss folgende
Mindestangaben erhalten:
- Wetterlage, Temperaturen, Niederschläge
- Anzahl der Mitarbeiter auf der Baustelle
- Einsatz von Geräten und Maschinen
- Ausgeführte Leistungen
- Terminbeurteilungen
- besondere Vorkommnisse
- besondere Anweisungen des Auftraggebers

Als Vertreter des Auftraggebers gilt die Objektüberwachung.
Die Objektüberwachung hat auf der Baustelle das Hausrecht

Die Beschäftigung von Mitarbeitern ohne gesetzliche Meldung (Unfallversicherung, Sozialversicherung, Anmeldung zur Lohnsteuer etc.) ist bei der Ausführung verboten.
Kopien der Sozialversicherungs-Nachweise sind durch die Bauleiter der jeweiligen Firmen auf der Baustelle vorzuhalten.
Die Handwerkskammer behält sich stichprobenartige Überprüfungen vor.

Der Auftragnehmer stellt den Auftraggeber ausdrücklich von allen Schäden, die sich aus gesetzlicher Handlungsweise ergeben oder ergeben können, frei.

STUNDENLOHNARBEITEN
Stundenlohnnachweise werden von der Bauleitung und dem Auftraggeber im 14-tägigen Abstand unterzeichnet.

Vor Beginn der Arbeiten ist die Baustelle  mit der Objektüberwachung der Architekten zu begehen. Es erfolgt die Einweisung in die auszuführenden Arbeiten und die Baustelle. Auf besonders zu schützende Bauteile wird hingewiesen. An diesem Termin muss der Fachbauleiter des Auftragnehmers teilnehmen.
Es ist durch den Auftragnehmer sicher zu stellen, das jeder Arbeiter auf der Baustelle, auch wenn er der deutschen Sprache nicht mächtig ist, die Anweisungen versteht und umsetzen kann. Ebenso muss bei allen Arbeiten durchgehend ein Vorarbeiter anwesend sein, der der deutschen Sprache in Schrift und Wort uneingeschränkt mächtig ist.

Besonderheiten
Vom AN ist für die Dauer der auszuführenden Arbeiten ein deutschsprachiger Bauleiter oder Vorarbeiter täglich und dauerhaft auf der Baustelle vorzusehen. Der Bauleiter/ Vorarbeiter steht als ständiger Ansprechpartner für den Bauherrn und seiner Vertreter zur Verfügung.

Bedenken
Hat der Auftragnehmer Bedenken gemäß VOB Teil B § 4 Ziffer 4 oder wegen sonstiger Vorbedingungen und Begleitumstände, muss er die Objektüberwachung  oder Fachingenieure davon umgehend schriftlich in Kenntnis setzen. Bei Unterlassung dieser Pflicht trägt der Auftragnehmer die Haftung uneingeschränkt allein.

HINWEIS ZUR ÜBERMITTLUNG VON DOKUMENTEN UND SCHRIFTVERKEHR
Die Übermittlung aller Dokumente und jeglicher Schriftverkehr erfolgt ausschließlich über AWARO. Dokumente und Schriftverkehr, die nicht in AWARO eingestellt sind, gelten als nicht zugestellt, nicht existent.

*Hinweis: 1.0 ANZUWENDENDE NORMEN, VORSCHRIFTEN UND RICHTLINIEN*
1.0 ANZUWENDENDE NORMEN, VORSCHRIFTEN UND RICHTLINIEN

Für Bauleistungen dieses LVs gelten:
VOB, Teil B, Ausgabe 2019,
VOB, Teil C, Ausgabe 2019, einschließlich Ergänzungsband 2023 und alle darin genannte
Normen und Vorschriften.

Darüber hinaus gelten:
- alle in den vorgenannten Normen enthaltenen
Bestimmungen, Richtlinien und Festlegungen
- alle in den Normen genannten Normen ohne
ausdrückliche Benennung in dieser Aufzählung
- die allgemein anerkannten Regeln der Technik
- die öffentlich rechtlichen Vorschriften
- die Unfallschutzbestimmungen
- die gewerbeaufsichtlichen Bestimmungen
- die Ausführungsbestimmungen dieser Ausschreibung,
soweit in den Normen nicht enthalten
- die Herstellervorschriften der zu verwendenden
Materialien

*Hinweis: 2.0 -5.0 ZEICHNUNGEN, PLANVERFAHREN ETC.*
2.0 Zeichnungen

Nach Auftragserteilung werden ausführliche Werkzeichnungen gefordert, die alle für die Herstellung
erforderlichen Eintragungen enthalten.
Diese sind so vorzubereiten, daß bei der Montage keine
Stemm- und Maurerarbeiten notwendig werden.
Bei Unvollständigkeit der Angaben führt der AN die dann
anfallenden Stemm- und Vergussarbeiten selbst, ohne
Kosten für den Bauherren aus.
Die Werkzeichnungen werden dem Architekten zur
Genehmigung im Sinne dieser Festlegung vorgelegt.
Erst nach erfolgter Freigabe darf mit der Fertigung
begonnen werden.

In den Zeichnungen müssen insbesondere alle Angaben
über - Profile
       - Anschlüsse zum Bauwerk
       - Oberflächenbehandlungen
       - Kombinationen von verschiedenen Bauteilen in
  einem ausreichenden Maßstab dargestellt
  werden, daß eine fristgerechte Prüfung durch
  den AG erfolgen kann.

3.0 Planverfahren

3.1 Planverfahren
Die Konstruktionszeichnungen, die der AN erstellt, sind
in folgendem Planverfahren den Architekten zur Prüfung
und Genehmigung vorzulegen:
Übergabe der aufgestellten Pläne zur Prüfung als PDF.
Die Architekten prüfen die vorgelegten Unterlagen auf
Übereinstimmung mit den Leistungsverzeichnissen, sowie
auf Übereinstimmung mit den formalen und
gestalterischen Vorgaben und übermittelt das korrigierte Exemplar der eingereichten Pläne an den AN.
Nach den Prüfplänen darf nicht mit der Ausführung
begonnen werden.
Der AN korrigiert seine Originale und reicht diese
Pläne als PDF zur erneuten Prüfung ein.
Diese Pläne erhalten den Freigabevermerk durch die
Architekten; falls keine wesentlichen Korrekturen mehr
zu übernehmen sind, werden diese Pläne durch die
Architekten freigegeben.
Erst nach erfolgter Freigabe darf mit der Fertigung
begonnen werden.
Ausführungen, die nicht geprüft oder genehmigt sind,
muß der AN zu seinen Lasten wieder abbauen.

3.2 Termine für die Planung
Es ist Sache des AN, seine Planungen so voranzutreiben,
dass er im Rahmen der gestellten und erwarteten Termine
einen ausreichenden Vorlauf für die Planung erarbeitet.

3.3 Verantwortlichkeit für die Unterschriften des
Architekten.
Der AN bleibt für seine aufgestellten Planungen und
Berechnungen allein verantwortlich. Dies gilt
insbesondere für Maße und Massen.
Die Unterschrift des Architekten auf den angefertigten
Plänen bestätigt nur, dass die Bauteile dem formalen,
gestalterischen und beabsichtigten Zweck entsprechen.
Es ist Sache des AN, die in den Leistungs- und
Qualitätsbeschreibungen aufgeführten Bestimmungen und
Normen fachgerecht in seine Planung und seine
Ausführung zu übernehmen.

4.0 Maße und Massen
Sämtliche Maße und Massen sind, sofern im Bauprozess
bereits möglich, eigenverantwortlich durch den AN am
Bau zu überprüfen.
Die Fertigung der Fenster-, Tür- und Fassadenelemente
kann nach Anweisung des Objektüberwachers nach Planmaß erfolgen, sofern nicht örtlich gemessen werden kann.

5.0 Meterrisse, Achsen
In jedem Geschoss werden durch den Rohbauer Meterrisse
und Achsen mit Schrauben fixiert. Diese sind bei den
Arbeiten zu schützen.
Der AN verpflichtet sich, bei Montage festgestellte
Abweichungen rechtzeitig dem AG oder dessen Vertreter
(Bauleitung) zu melden, so dass die erforderlichen
Rückwirkungen aufgefangen werden können.
Sollte der AN zusätzlich Zwischenachsen benötigen, so
werden diese auf dessen Kosten ermittelt.

*Hinweis: 6.0 NACHWEISE*
6.0 Nachweise

- Feuerschutzabschlüsse T30 / F30 / T90/ F90
  nach DIN 4102
- Rauchschutzfunktion nach DIN 18095

Brand- und Rauchschutztüren müssen bauaufsichtlich
zugelassen sein. Die angebotenen Fabrikate sind dem AG vor Auftragsvergabe zu benennen.

Entsprechende Nachweise sind vor dem Einbau einzureichen.
In der Bescheinigung sind die Prüfstelle sowie Nummer
und Datum anzugeben, in denen die Bauart der geprüften
Tür einschließlich eventueller Ausführungsvarianten
beschrieben und die Ergebnisse der durchgeführten
Eignungsnachweise mitgeteilt werden.

Türdrückergarnituren und Schlösser haben der DIN EN 179 zu entsprechen. Die entsprechenden CE-Zertifikate sind dem Bauherrn vor dem Einbau vorzulegen.

Es ist zwingend darauf zu achten, dass die Brand- und Rauchschutztüren mit der nachfolgenden unter 8.0 beschriebenen Schließanlage zugelassen sind.

Die Abnahme durch einen Sachkundigen bzw. Inbetriebnahme sowie das Anbringen der Zulassungsschilder und Übergabe der Prüfbücher sind bei den Türen mit Feststelleinrichtung und Automatikantrieb in einer gesonderten Postion beschrieben.

Die Lieferung von Unterlagen gem. Betriebssicherheitsverordnung für allen Anlageteile, die zum Lieferumfang gehören, ist in die Position der Produktdokumentation mit einzukalkulieren.

*Hinweis: 7.0 STAHLRAHMENELEMENTE*
7.0 STAHLRAHMENELEMENTE

Gegenstand der Ausschreibung ist die Herstellung, Lieferung und Montage von Brand- und Rauchschutzabschlüssen sowie Stahlrahmentüren als Flurabschluss ohne Brand- oder Rauchschutzanforderungen.
Die Anforderungen sind in den einzelnen Positionen beschrieben.

Die Fabrikation der Elemente hat durch lizensierte Metallbauunternehmen nach den Richtlinien des Systemherstellers zu erfolgen.

Die Tür- und Verglasungselemente sind als flächenbündiges Stahlrohrrahmen-System für Innentüren  in geschweißter Ausführung auszubilden.
Türflügel mit umlaufenden doppelten Gummidichtungen. - Die Eck- und Stoßverbindungen werden geschweißt und sauber verschliffen.

Bautiefe ca. 50-65 mm
Bautiefe ca. 60-70 mm bei fh / T30
bzw. ca. 70-80 mm bei fb / T90

Alle beschriebenen Konstruktionen sind unter Verwendung von handelsüblichen Profilserien zu erstellen.
Die Beschreibung geht von Rahmentürkonstruktionen aus Stahl aus.

Herstellung und Montage
- Die Herstellung und Montage muss entsprechend den
  Richtlinien bzw. Verarbeitungsunterlagen des
  Systemanbieters erfolgen. Die Details entsprechend
  dieser Vorgaben müssen vom Auftragnehmer
  ausgearbeitet werden. Eine funktionsgerechte
  Ausführung der Anschlusskonstruktionen zwischen
  Bauwerk und Element ist sicherzustellen.
- Wandanschlussfugen sind zulassungsgerecht zu füllen
  und umlaufend beidseitig zu verschließen.
- Die Leibungen werden nicht verputzt.
  Die Anschlussfugen der Fenster- und Türelemente sind
  innen umlaufend mit einem Abdeckprofil in
  Elementfarbe abzudecken. Dieses ist in die Positionen
  einzukalkulieren.
- Die Herstellung und Montage erfolgt nach den Vorgaben
  der allgemeinen Bauartgenehmigung.
- Profile mit zwei Glashalteleisten (Glas zentrisch
  eingebaut, Glashalteleisten aus Standard-
  Klemmprofilen.

Oberflächenbehandlung
Die Systemkonstruktionen für alle beschriebenen Elemente sind pulverbeschichtet  glatt/matt auszuführen.
Für alle sichtbaren Flächen der Stahlprofile,  Glashalteleisten, Bleche, Paneele und  Mitnehmerklappen ist die Pulverbeschichtung  vorzunehmen.
RAL-Ton nach Wahl des Auftraggebers, Farbvorschlag RAL 7016 zu kalkulieren.
Der Farbton wird nach Wahl des AG festgelegt. Es sind drei verschiedene Farben, die durch Muster in DIN A4  Größe vorzustellen sind, in die Einheitspreise einzurechnen.

Paneele
Geschlossene Elemente sind als gegenüber der Rahmenansichtsfläche zurückgesetzte Paneele (nicht oberflächenbündig) mit beidseitiger pulverbeschichteter Blechbeschichtung in Elementfarbe auszuführen.

Glas
Alle Gläser  sind als Sicherheitsgläser (VSG) mit Eigenschaften nach DIN 1259 und Eigenschaften von  Verbundsicherheitsgläsern nach DIN EN 14449 auszuführen, Mindestdicke 8 mm

Sicherheitsglas mit Anforderung F30 DIN 4102 für  Feuerschutzabschlüsse T30/F30 DIN 4102 gemäß allgemeiner Bauartgenehmigung und statischer Erfordernis.

Sicherheitsglas mit Anforderung F90 DIN 4102 für  Feuerschutzabschlüsse T90/F90 DIN 4102 gemäß allgemeiner Bauartgenehmigung und statischer Erfordernis.

Alle Gläser sind über die vorbenannten Mindestanforderungen hinaus auf die in den Positionsbeschreibungen benannten Abmessungen sowie die  Anforderungen des Gesamtelementes anzupassen.

Mit Auftragserteilung sind dem Auftraggeber die technischen Daten der Profilserie, insbesondere Angaben über die Zulassung für Brand- und Rauchschutzkonstruktionen, Wärmedämmeigenschaften,
Profilsteifigkeit, und Rohbauanschlußmöglichkeiten, vorzulegen.

*Hinweis: 8.0 BESCHLÄGE*
8.0 BESCHLÄGE

8.1 Bänder
Die Ausführung und die Anordnung der Türbänder ist unter Berücksichtigung der Lastannahmen nach den Bemessungstabellen des System-Herstellers vorzusehen.

Es sind bewährte und den Belastungen und Einbausituationen angepasste, den gültigen Normen sowie Prüfzeugnissen und Zulassungen entsprechende Systembeschläge einzusetzen, grundsätzlich mind. 3 Bänder pro Flügel.

Gesamte Technik für die sichere Verankerung und die Feinjustierung im Türfalz angeordnet. In die Hohl- kammern der Rahmenprofile sind entsprechende - zum System gehörende - Futterplatten einzubringen.
 Feinjustierung - in der Höhe bis 3 mm und seitlich bis
1,5 mm -ohne Aushängen des Türflügels

8.2 Schlösser
Schloss Grundausführung
Riegel-Fallen-Schloß, zweitourig, Edelstahlstulp,
Riegel (mit Aufsägeschutz) und Falle vernickelt,
vorgerichtet für Profilzylinder.
Stulpbleche der einzusetzenden Schlösser und die Schließbleche aus Edelstahl.
Schloss-Klasse 3

8.3 Drücker
System-Zubehör:
Zubehörteile wie  Drückerstifte, Dichtstücke, Befestigungszubehör und Fußpunktabdichtungen werden in den folgenden Beschreibungen nicht besonders erwähnt, diese Zubehörteile sind jedoch in jedem Fall mit zu liefern und in die Positionen ein zu kalkulieren.

8.3.1 Türdrücker Typ D-D
Drückergarnitur für Rahmentüren aus Edelstahl für den Objektbereich bestehend aus:
Türdrücker beidseitig gekröpft in U-Form aus Edelstahlrundrohr mit geradem Griffbereich und gerundetem Übergang zum Drückerhals, mit verdrehsicherer Lagerung und dauerhaft kraftschlüssiger Verbindung zwischen Türdrücker und Vierkantstift.
Der Drücker erfüllt die Vorgaben der DIN EN 179 und DIN 18040.
Drückerlagerung mit Rückstellmechanismus zur Entlastung der Schlossnuss und Sicherstellung der dauerhaften horizontalen Drückerstellung.
Verdeckte, lockerungssichere Verschraubung mit geeigneten korosionsbeständigen Verbindungselementen.

Ovale Abdeckrosette aus Edelstahl, Oberfläche matt geschliffen. Soweit in den Positionen nicht anders beschrieben ohne Lochung (Blindrosette).
Ausgelegt und geprüft für den Objektbereich, Gebrauchskategorie nach DIN EN 1906 mindestens:
Gebrauchskategorie: Klasse 4
Dauerhaftigkeit: Klasse 7
Sicherheit: Klasse 1
Korrosionsbeständigkeit: Klasse 4
Einbruchschutz: Klasse 0

8.3.2 Türdrücker Typ D-D / FS
Drückergarnitur wie vor, jedoch als Feuerschutzgarnitur geeignet und zugelassen für Feuer- und Rauchschutztüren nach DIN 18273 mit Vierkantstift 9 mm.
Mit entsprechendem Übereinstimmungsnachweis für die Verwendung an Feuer- und Rauchschutztüren gemäß DIN 18273.

Die nachfolgend beschriebenen Drücker als Teil der  Schließanlage sind eine Erweiterung eines bereits über mehrere Standorte genutzten Bestandssystems und müssen zwingend mit diesem Fabrikat und den beschriebenen Komponenten angeboten werden.

Fabrikat: SimonsVoss AX / Advanced

8.3.3 Türdrücker Typ DD smart
digitales SmartHandle AX Advanced.
Montage an Ovalrosettenbohrungen Europrofil und Swiss Round. Aussencover in schmaler Ausführung (42 mm). Innenrosette ohne Schließzylinderöffnung. Drückervariante aussen U-Form (rund gebogen), gekröpft. Silber / schwarzgrau. Drückervariante innen U-Form (rund gebogen), gekröpft.
Drücker innen und außen Edelstahl matt gebürstet.
Aktiv-Technologie für SimonsVoss-Transponder.
Türdicke nach Erfordernis für die zuvor beschriebenen Rahmentüren ja nach Wahl des Fabrikats.
Vierkant 8 mm. mit G2-Funktionalität.
Version mit Zutrittskontrolle, Zeitzonensteuerung und Protokollierung.
Version mit LockNode für Direktvernetzung integriert.

Bei zweiflügeligen Türen zu berücksichtigen:
Zweites Drückerpaar an Standflügel ohne Schlüsselrosette.

8.3.4 Türdrücker Typ D-D smart / FS
einseitig lesende Drücker wie vor, jedoch geeignet und zugelassen  für die Ausführung an Brand- und Rauchschutztüren unter Berücksichtigung von Brandschutzanforderung und Türdicke.

8.4 Obentürschließer

8.4.1 Obentürschließer 1-flg
Obentürschließer für 1-flügelige Türelemente
nach EN 1154 A, Größe 3 -6, mit Gleitschiene, einstellbare Schließkraft, Schließgeschwindigkeit, Öffnungsdämpfung und Endschlag mit optischer Größenanzeige,
Ausführung silberfarbig
Obentürschließer Barrierefrei nach DIN 18040-1/2 Schließverzögerung gem. Empfehlung  nach DIN 18040-1/2 und DIN SPEC 1104.
Normalmontage auf Türblatt/Bandseite oder Kopfmontage auf Bandgegenseite (innen) bei nach außen öffnenden Türen, mit Montageplatte.

8.4.2 Obentürschließer 2-flg
Obentürschließer für 2-flügelige Türelemente
mit Schließfolgeregelung, ansonsten wie vor.

8.4.3 Obentürschließer mit Feststelleinrichtung
für 2-flügelige Türelemente, mit Feststellvorrichtung und integriertem Rauchschalter, ansonsten wie vor.
Die Feststellung beider Flügel sowie nur des Gehflügels muss möglich sein.
Möglichkeit zum Anschluss weiterer Rauchmelder.
Manuelle Auslösung durch einen  Handauslösetaster.
Der Handauslösetaster kann entfallen, wenn die Feststellung durch Ziehen an der Tür mit geringer Kraft aufgehoben werden kann und dies in der Allg. Bauaufsichtl. Zulassung beschrieben ist.

*Hinweis: 9.0 SCHNITTSTELLE ELEKTRO*
9.0 SCHNITTSTELLE BAUSEITIGE ELEKTROLEISTUNG

Feststelleinrichtungen:

Für alle nachfolgend beschriebenen Feststelleinrichtungen ist folgende Schnittstelle zum Gewerk Elektro vorgesehen:

Die Stromversorgung erfolgt bauseits bis zu den AP-Gehäusen der Taster sowie den Übergabepunkten laut Kabelplan des Herstellers (vorauss. in der abgehängten Decke oder als Aufputz-Klemmdose neben der Tür).
Anschluss und Inbetriebnahme der Anlagen sowie Verkabelungen innerhalb der Türanlagen sind Teil der Leistung des Auftragnehmers.

Sofern Türen über Wandtaster aus dem vorgesehenen Elektroprogramm angesteuert werden, werden diese Taster durch den AN Elektro geliefert und montiert. Alle übrigen Ansteuerelemente sind Teil der Leistung des AN.

Kabelpläne:

Vom Auftragnehmer sind Kabelpläne für den Anschluss und die Verkabelung  der jeweiligen Türkomponenten (Obentürschließer, Auslösetaster, etc.) zu erstellen.
Die außerhalb der Tür liegende Verkabelung wird anhand dieser Pläne vom Auftragnehmer Elektro ausgeführt. Die Kabelpläne müssen alle für die fachgerechte Ausführung notwendigen Angaben erfüllen.
Taster, Melder etc. sind vom Bieter zu liefern und einzubauen.
Verkabelung und Anschluss erfolgen durch den Auftragnehmer Elektro. Die Verkabelung innerhalb der Tür und der Antriebe etc. ist vom Bieter auszuführen

Die Erstellung und Übergabe der Kabelpläne hat rechtzeitig zu erfolgen. Maßgebend für die Ausführung der Verkabelung ist die Rohinstallation.

*Hinweis: 10.0 ZEITLICH VERSETZTE AUSFÜHRUNG*
Die Ausschreibung umfasst Leistungen in Haus 3 und Haus 1b mit unterschiedlichem Baufortschritt. Eine durchgängige und kontinuierliche Ausführung der Leistungen kann daher nicht vorausgesetzt werden. Zwischen den Ausführungsabschnitten ist mit zeitlichen Unterbrechungen zu rechnen.
Der daraus resultierende zeitliche Versatz und die damit verbundenen Aufwendungen sind bei der Kalkulation der Einheitspreise vollständig zu berücksichtigen. Eine gesonderte Vergütung hierfür erfolgt nicht.

*Hinweis: 11.0 PRODUKTABFRAGEN*
11.0 PRODUKTABFRAGEN

Mit Angebotsabgabe sind durch den Bieter die dem Angebot zugrundeliegenden  Produkte folgender Bauteile zu benennen ( Angabe von Hersteller, Produktbezeichnung, Serie):

- Profilsystem Stahl-Rahmentüren ohne Brandschutzanforderung

- Brandschutzverglasung fb / F90,
  mit vertikaler Silikonfuge

'...................................................'

vom Bieter einzutragen

- Brandschutzklappe Stahl fb / F90

'...................................................'

vom Bieter einzutragen

angebotenes Produkt Drückerserie
(außer SmartHandle SimonsVoss)

'...................................................'
.(vom Bieter einzutragen)

- Obentürschließer 1-flgl.

'...................................................'

vom Bieter einzutragen

- Obentürschließer 2-flgl.

'...................................................'

vom Bieter einzutragen

- OTS mit Feststellanlage

'...................................................'

vom Bieter einzutragen

- Wandtürpuffer kurz

'...................................................'

vom Bieter einzutragen

- Wandtürpuffer lang

'...................................................'
vom Bieter einzutragen
'...................................................'
'...................................................'
'...................................................'
'...................................................'
'...................................................'

#### Titel 31.01 BAUSTELLENEINRICHTUNG

DIN 276-93: 344

##### Titel 31.01.01 BAUSTELLENEINRICHTUNG

DIN 276-93: 344

**31.01.01.01 Baustelleneinrichtung**
Baustelleneinrichtung für die im LV beschriebenen Arbeiten an Stahlrohrrahmentüren wie in den Vorbemerkungen beschrieben.
Menge: 1,000 psch.
DIN 276-93: 344
Leistungsbereich: 031

**31.01.01.02 Werk- und Montageplanung**
Werk- und Montageplanung für alle nachfolgend
beschriebenen Elemente.
In den Ausführungsplänen sind alle erforderlichen
Schnitte und Übersichten mit den Beschreibungen
zur Ausführung vorgesehener Bauteile darzustellen -
einschl. der Detailpläne für die verschiedenen Anschlusssituationen der o.g. Einzelpositionen.

Die eigenen Werkzeichnungen sind vor Materialbestellung zur Prüfung vorzulegen und werden in der beschriebenen Form der Vorbemerkungen vom AG freigegeben.

Die zuvor beschriebene Leistung ist als Pauschale
anzubieten.
Menge: 1,000 psch.
DIN 276-93: 344
Leistungsbereich: 027

**31.01.01.03 Produktdokumentation**
Erstellen einer Produktdokumentation und Übergabe an den Bauherren mind. 2 Wochen vor Abnahme.

Dokumentationsunterlagen beinhalten z.B.:

- Fachunternehmerbescheinigung
- Prüfzeugnisse
- Messprotokolle
- Produktdatenblätter
- Angaben zu den eingesetzten Profilserien mit
  Herstellernachweis, Profilserie,
  Oberflächenbehandlung
- Angaben zu den eingesetzten Obentürschließern und
  Feststelleinrichtungen mit Herstellernachweis,
  Wartungshinweisen, Schaltbildern, Bestellnummern etc.
- Sicherheitsdatenblätter
- Übereinstimmungserklärungen von
  Brandschutzkonstruktionen
- Prüfbücher
- Unterlagen der Sachkundigenabnahmen

usw. je nach Gewerk und Erfordernis.

Die Unterlagen sind dem AG 1-fach digital per Download oder Datenträger vorzulegen.
Menge: 1,000 psch.
DIN 276-93: 344
Leistungsbereich: 027

#### Titel 31.02 STAHLRAHMENTÜREN HAUS 3

DIN 276-93: 344

##### Titel 31.02.01 STAHLRAHMENTÜREN HAUS 3

DIN 276-93: 344

*Hinweis: STAHLRAHMENTÜREN OHNE BRANDSCHUTZANFORDERUNG*

**31.02.01.01 Türanlage 2.260 x 3.010 mm, 3-teilig, 2-flg.**
Stahlrahmentüranlage, 3-teilig, zweiflügelig, wie in den Vorbemerkungen beschrieben und im Plan dargestellt, herstellen, liefern und fachgerecht montieren.

Rohbauöffnung: ca. 2.260 mm x 3.010 mm

bestehend aus:
1 Gangflügel; Breite i. L. mind. 0,90 m
1 Bedarfsflügel mit Standflügelgarnitur
  symmetrische Teilung, Höhe ca. 2.260 mm
1 Oberlicht, festverglast, ca. 2.260 x 750 mm

Beschläge: Typ DD smart gem. Vorbemerkungen

Ausstattung:
- Aufgedoppeltes Bodenprofil mit einer Höhe von
  ca. 300 mm, je nach Profilsystem z.B. 2 x 150 mm
  in beiden Flügeln
- höhenverstellbare Bodendichtung
- dreidimensional verstellbare Bänder, Anzahl gemäß
  Türgewicht (mind. 3 Stck)
- Standflügel mit Falztreibriegel zu öffnen
- sämtliche Dichtungen
- Abdeckprofile umlaufend beidseitig
- Handhaben und Beschläge
- bodengebundene Verglasungen Türflügel VSG
- PZ vorgerichtet
- Behörden-Einsteckschloss ohne Panikfunktion
- vorgerichtet für Obentürschließer

Besondere Anforderungen:
- Widerstandsklasse RC1

in gesonderter Position erfasst:
- Obentürschließer mit Rastfeststellung

Einbauort: EG Lagerflächen
Türnummer: T-3.035.1 / T-3.038.1
Detail:  sinngemäß A5413
Menge: 2,000 St
DIN 276-93: 344

**31.02.01.02 Türanlage 2.260 x 3.010 mm, 3-teilig, 2-flg., 32 dB**
Stahlrahmentüranlage, 3-teilig, zweiflügelig, wie in Vorposition beschrieben, jedoch:

Besondere Anforderungen:
- Schallschutzanforderung: erf. Rw: >= 32dB
- Widerstandsklasse RC1

Einbauort: Zugang Werkstätten

Türnummer:
T-3.032 / T-3.033 / T-3.036 / T-3.037 /
T-3.040
T-3.104 / T-3.108 / T-3.117 / T-3.118 /
T-3.120 /  T-3.122 /  T-3.129.1 / T-3.130.1
T-3.205 / T-3.206 /  T-3.207.1

Detail:  A5413
Menge: 16,000 St
DIN 276-93: 344

**31.02.01.03 Türanlage 2.260 x 3.010 mm, 3-teilig, 2-flg., 37 dB**
Stahlrahmentüranlage, 3-teilig, zweiflügelig, wie in Vorposition beschrieben, jedoch:

Besondere Anforderungen:
- Schallschutzanforderung: erf. Rw: >= 37dB
- Schloss mit Panikfunktion B

Einbauort: EG Werkstatt Wasser/Wärme/Luft
Türnummer: T-3-042.1
Detail:  sinngemäß A5413
Menge: 1,000 St
DIN 276-93: 344

*Hinweis: STAHLRAHMENTÜREN MIT RAUCHSCHUTZANFORDERUNG*

**31.02.01.04 Türanlage rd / RS 2.260 x 3.010 mm, 3-teilig, 2-flg., 32 dB**
Stahl- Rauchschutztüranlage, rd / RS nach DIN 18095, 3-teilig, zweiflügelig, wie in den Vorbemerkungen beschrieben und im Plan dargestellt, herstellen, liefern und fachgerecht montieren.

Rohbauöffnung: ca. 2.260 mm x 3.010 mm

bestehend aus:
1 Gangflügel, Breite i. L. mind. 0,90 m
1 Bedarfsflügel mit Standflügelgarnitur
  symmetrische Teilung, Höhe ca. 2.260 mm
1 Oberlicht, festverglast, ca. 2.260 x 750 mm

Beschläge: Typ DD smart gem. Vorbemerkungen

Ausstattung:
- Aufgedoppeltes Bodenprofil mit einer Höhe von
  ca. 300 mm, je nach Profilsystem z.B. 2 x 150 mm
  in beiden Flügeln
- höhenverstellbare Bodendichtung
- dreidimensional verstellbare Bänder, Anzahl gemäß
  Türgewicht (mind. 3 Stck)
- Standflügel mit Falztreibriegel zu öffnen
- sämtliche Dichtungen
- Abdeckprofile umlaufend beidseitig
- Handhaben und Beschläge
- bodengebundene Verglasungen Türflügel VSG
- PZ vorgerichtet
- Behörden-Einsteckschloss ohne Panikfunktion
- vorgerichtet für Obentürschließer

Besondere Anforderungen:
- Widerstandsklasse RC1

in gesonderter Position erfasst:
- Obentürschließer mit Feststellanlage

Einbauort: 1.OG Werkstatt Fahrzeuglackierung
Türnummer: T-3.107
Detail:  sinngemäß A5413
Menge: 1,000 St
DIN 276-93: 344

*Hinweis: STAHLRAHMENTÜREN MIT BRAND- UND RAUCHSCHUTZANFORDERUNG*

**31.02.01.05 Türanlage fh-rd / T30-RS, 1.260 x 3.050 mm, 2-teilig, 1-flg.**
Stahlrohrrahmen- Brand- und Rauchschutztüranlage, fh + rd / T30-RS nach DIN 4102-5 (DIN EN 1634-1) und DIN 18095, 2-teilig, einflügelig, wie in den Vorbemerkungen beschrieben und im Plan dargestellt, herstellen, liefern und fachgerecht montieren.

Rohbauöffnung: ca. 1.260 mm x 3.050 mm

bestehend aus:
1 Türflügel, Breite i. L. mind. 0,90 m,
  Höhe ca. 2.260 mm
1 Oberlicht, festverglast, ca. 1.260 x 790 mm

Beschläge: Typ DD /FS gem. Vorbemerkungen

Ausstattung:
- Aufgedoppeltes Bodenprofil mit einer Höhe von
  ca. 300 mm, je nach Profilsystem z.B. 2 x 150 mm
- höhenverstellbare Bodendichtung
- dreidimensional verstellbare Bänder, Anzahl gemäß
  Türgewicht (mind. 3 Stck)
- sämtliche Dichtungen und Versiegelungen
- Abdeckprofile umlaufend beidseitig
- Handhaben und Beschläge
- F30-Verglasung Türflügel VSG mit Zulassung
- PZ vorgerichtet
- Schloss mit Panikfunktion B

in gesonderter Position erfasst:
- Obentürschließer

Einbauort: Türen Treppenhäuser
Türnummer: T-3.019 / T-3.047 / T-3.112 /
  T-3.128 / T-3.201
Detail:  A5412
Menge: 5,000 St
DIN 276-93: 344

**31.02.01.06 Türanlage fh-rd / T30-RS, 2.330 x 3.050 mm, 3-teilig, 2-flg.**
Stahlrohrrahmen- Brand- und Rauchschutztüranlage, fh + rd / T30-RS nach DIN 4102-5 (DIN EN 1634-1) und DIN 18095, 3-teilig, zweiflügelig, wie in Vorposition beschrieben, jedoch:

Rohbauöffnung: ca. 2.330 mm x 3.050 mm

bestehend aus:
1 Gangflügel
1 Bedarfsflügel mit Standflügelgarnitur
  symmetrische Teilung, Höhe ca. 2.260 mm
1 Oberlicht, festverglast, ca. 2.330 x 790 mm

- Beschläge: Typ DD smart / FS gem. Vorbemerkungen
- Vollpanik
- Schloss mit Panikfunktion B

Einbauort: Flure
Türnummer: T-3-002 / T-3-031 / T-3-042 /
  T-3-116 / T-3-101.1 / T-3-201.1
Detail:  A5410
Menge: 6,000 St
DIN 276-93: 344

**31.02.01.07 Zulage RC1**
Zulage zu den vorgenannten zweiflügeligen Türanlagen Position 31.02.01.06 für die Ausführung in Widerstandsklasse RC1.

Türnummer:  T-3-042.2
Menge: 1,000 St
DIN 276-93: 344

**31.02.01.08 Zulage 32 dB**
Zulage zu den vorgenannten zweiflügeligen Türanlagen Position 31.02.01.06 für die Ausführung mit Schallschutzanforderung: erf. Rw: >= 32dB

Türnummer:  T-3-042.2
Menge: 1,000 St
DIN 276-93: 344

**31.02.01.09 Türanlage fh-rd / T30-RS, 1.635 x 3.010 mm, 3-teilig, 2-flg.**
Stahlrohrrahmen- Brand- und Rauchschutztüranlage, fh + rd / T30-RS nach DIN 4102-5 (DIN EN 1634-1) und DIN 18095, 3-teilig, zweiflügelig, wie in Vorpositionen beschrieben, jedoch:

Rohbauöffnung: ca. 1.635 mm x 3.010 mm

bestehend aus:
1 Gangflügel, Breite i. L. mind. 0,90 m,
1 Bedarfsflügel mit Standflügelgarnitur
 Flügelhöhe ca. 2.260 mm
1 Oberlicht, festverglast, ca. 1.635 x 750 mm

- Beschläge: Typ DD smart / FS gem. Vorbemerkungen
- Behörden-Einsteckschloss ohne Panikfunktion

Besondere Anforderungen:
- Widerstandsklasse RC1

Einbauort: 1. OG Lager
Türnummer: T-3.124
Detail:  A5414(sinngemäß)
Menge: 1,000 St
DIN 276-93: 344

**31.02.01.10 Türanlage fh-rd / T30-RS, 1.635 x 3.010 mm, 3-teilig, 2-flg., 32 dB**
Stahlrohrrahmen- Brand- und Rauchschutztüranlage, fh + rd / T30-RS nach DIN 4102-5 (DIN EN 1634-1) und DIN 18095, 3-teilig, zweiflügelig, wie in Vorposition beschrieben, jedoch:

Rohbauöffnung: ca. 1.635 mm x 3.010 mm

- Beschläge: Typ DD smart / FS gem. Vorbemerkungen
- Behörden-Einsteckschloss ohne Panikfunktion

Besondere Anforderungen:
- Schallschutzanforderung: erf. Rw: >= 32dB
- Widerstandsklasse RC1

Einbauort: 1. OG Meisterprüfraum
Türnummer: T-1-3.123
Detail:  A5414
Menge: 1,000 St
DIN 276-93: 344

**31.02.01.11 Türanlage fh-rd / T30-RS, 2.400 x 3.050 mm, 3-teilig, 2-flg., 32 dB**
Stahlrohrrahmen- Brand- und Rauchschutztüranlage, fh + rd / T30-RS nach DIN 4102-5 (DIN EN 1634-1) und DIN 18095, 3-teilig, zweiflügelig, wie in Vorposition beschrieben, jedoch:

Rohbauöffnung: ca. 2.400 mm x 3.050 mm

bestehend aus:
1 Gangflügel
1 Bedarfsflügel mit Standflügelgarnitur
  symmetrische Teilung, Höhe ca. 2.260 mm
1 Oberlicht, festverglast, ca. 2.400 x 790 mm

- Beschläge: Typ DD smart / FS gem. Vorbemerkungen
- Behörden-Einsteckschloss ohne Panikfunktion

Besondere Anforderungen:
- Schallschutzanforderung: erf. Rw: >= 32dB
- Widerstandsklasse RC1

Einbauort: EG Wärmepumpenschulung
Türnummer: T-0-3.003
Detail:  A5411
Menge: 1,000 St
DIN 276-93: 344

**31.02.01.12 Türanlage fb-rd / T90-RS, 2.330 x 3.050 mm, 3-teilig, 2-flg.**
Stahlrohrrahmen- Brand- und Rauchschutztüranlage, fb + rd / T90-RS nach DIN 4102-5 (DIN EN 1634-1) und DIN 18095, 3-teilig, zweiflügelig, wie in den Vorbemerkungen beschrieben und im Plan dargestellt, herstellen, liefern und fachgerecht montieren.

Rohbauöffnung: ca. 2.330 mm x 3.050 mm

bestehend aus:
1 Gangflügel
1 Bedarfsflügel mit Standflügelgarnitur
  symmetrische Teilung, Höhe ca. 2.260 mm
1 Oberlicht, festverglast, ca. 2.330 x 790 mm

Beschläge: Typ DD smart / FS gem. Vorbemerkungen

Ausstattung:
- Aufgedoppeltes Bodenprofil mit einer Höhe von
  ca. 300 mm, je nach Profilsystem z.B. 2 x 150 mm
- höhenverstellbare Bodendichtung
- dreidimensional verstellbare Bänder, Anzahl gemäß
  Türgewicht (mind. 3 Stck)
- sämtliche Dichtungen und Versiegelungen
- Abdeckprofile umlaufend beidseitig
- Handhaben und Beschläge
- F90-Verglasung Türflügel VSG mit Zulassung
- PZ vorgerichtet
- Vollpanik
- Schloss mit Panikfunktion B
- vorgerichtet für Obentürschließer

in gesonderter Position erfasst:
- Obentürschließer mit Feststellanlage

Einbauort: Türen Foyer in Brandwand Achse E
Türnummer: T-3.002.2 / T-3.101.2
Detail:  sinngemäß A5410
Menge: 2,000 St
DIN 276-93: 344

**31.02.01.13 Türanlage fb-rd / T90-RS, 2.330 x 3.050 mm, 3-teilig, 2-flg., Paneel**
Stahlrohrrahmen- Brand- und Rauchschutztüranlage, fb + rd / T90-RS nach DIN 4102-5 (DIN EN 1634-1) und DIN 18095, 3-teilig, zweiflügelig, wie in Vorposition beschrieben, jedoch:

Rohbauöffnung: ca. 2.330 mm x 3.050 mm

bestehend aus:
1 Gangflügel mit Paneelfüllung in Elementfarbe
1 Bedarfsflügel mit Paneelfüllung in Elementfarbe
  symmetrische Teilung, Höhe ca. 2.260 mm
1 Oberlicht, mit Paneelfüllung in Elementfarbe,
  ca. 2.330 x 790 mm

- Beschläge: Typ DD smart / FS gem. Vorbemerkungen
- Behörden-Einsteckschloss ohne Panikfunktion

Einbauort: 2.OG Technikraum
Türnummer: T-3.201.2
Detail:  sinngemäß A5410
Menge: 1,000 St
DIN 276-93: 344

**31.02.01.14 Bodeneinstand Türelemente fb / T90**
Quadrathohlprofil, mind. 50/50/2,5 mm, in der Breite der feuerbeständigen Türelemente und Festverglasungen als unteren nichtbrennbaren, glatten, festen und ebenen Anschlag der vorbeschriebenen Türanlagen liefern, auf Länge schneiden und als Vorarbeit zur Montage und vor Verlegung von Estrich und Bodenbelag in einem gesonderten Termin montieren. Der zeitliche Versatz zu den Hauptarbeiten ist einzukalkulieren.
Die Montage erfolgt mit geeigneten mitzuliefernden Stahlwinkeln auf der Rohdecke einschließlich aller Befestigungsmittel, der Zwischenraum wird mit Mineralfaserdämmstoff ausgefüllt. Abstellwinkel beidseitig. Die Gesamtstärke des Bodenaufbaus beträgt 150 mm.
Der Verschnitt je nach Bestelllänge ist eigenständig zu ermitteln und in die Position einzukalkulieren.
Abmessungen mind. 50/50/2,5 mm,
in Einzellängen von ca. 2,33 m.
Menge: 7,000 m
DIN 276-93: 344

**31.02.01.15 Brandschutzverglasung fb / F90, mit vertikaler Silikonfuge**
Brandschutzverglasung als flächenbündige
Ganzglaswand fb / F 90, nach DIN 4102, 2-scheibig mit senkrechter Silikonfuge, liefern und fachgerecht in Betonwand montieren mit einer umlaufenden Rahmenkonstruktion aus Stahlhohlprofilen, mit einem innen liegenden Spezialdruck an den vertikalen Scheibenkanten in Standardfarbe.
Dem Angebot ist der gültige allgemeine bauaufsichtliche Nachweis der angebotenen Konstruktion beizufügen.

Rohbauöffnung: ca. 2.000 mm x 3.050 mm

Abmessungen der freien Glasflächen sowie Unterteilung der Glasflächen siehe Zeichnung.

Ausstattung:
- Umlaufende Rahmenkonstruktion aus Stahlhohlprofilen
  nach DIN EN 10210-13 bzw. DIN EN 10219-14,
  pulverbeschichtet RAL 7016.
  Abmessungen Rahmenprofile mind. 20 x 50 x 2 mm
- sämtliche Dichtungen und Versiegelungen
- Abdeckprofile beidseitig umlaufend  in Elementfarbe
- F90-Verglasung VSG mit Zulassung
- Ausführung und Material der Silikonfuge gem. Zulassung,
  Fugenbreite ca. 3 mm bis 7 mm.
  Farbe nach Wahl des AG. Es muss mindestens
  transparent und schwarz zur Auswahl stehen.

Besondere Anforderung:
- Schallschutzanforderung: erf. Rw: >= 32dB

Einbauort: EG Wärmepumpenschulung zu Foyer
Türnummer: FE-3.003.1
Detail:  A5407
Menge: 1,000 St
DIN 276-93: 344

**31.02.01.16 Zulage Farbe Randverbund**
Zulage zur vorbeschriebenen Brandschutzverglasung für die Ausführung des Spezialdrucks an den vertikalen Scheibenkanten in Farbe nach Wahl des AG aus dem lieferbaren Farbsortiment des Herstellers, abweichend von der Standardfarbe.
Menge: 1,000 St

**31.02.01.17 Zulage Abdeckung Fuge**
Zulage zur vorbeschriebenen Brandschutzverglasung für die Abdeckung der Silikonfuge gemäß Zulassung mit Aluminiumblech,  Breite 50 mm, Dicke mind. 1,5 mm, pulverbeschichtet in Rahmenfarbe RAL 7016.
Menge: 6,000 m

**31.02.01.18 Zulage Trittschutz 300 mm**
Zulage zur vorbeschriebenen Brandschutzverglasung für die Montage eines beidseitigen Trittschutzes als Aufdopplung des unteren Stahlprofils der Brandschutzverglasung mit einer Höhe von 300 mm über OKFF. Oberfläche pulverbeschichtet RAL 7016.
Menge: 1,000 St
DIN 276-93: 344

**31.02.01.19 Bodeneinstand Festverglasung fb / F90**
Rechteckhohlprofil gemäß Statik, ca.100/50/4 mm, mit dreiseitiger Ummantelung mit Brandschutzplatten, F90 gem. U/A- Wert des Profils, in der Breite der vorgenannten Festverglasungen als unteren feuerbeständigen Anschlag der vorbeschriebenen Brandschutzverglasungen liefern, auf Länge schneiden und als Vorarbeit zur Montage und vor Verlegung von Estrich und Bodenbelag in einem gesonderten Termin montieren. Der zeitliche Versatz zu den Hauptarbeiten ist einzukalkulieren.
Die Montage erfolgt gem. Statik auf der Rohdecke einschließlich aller Befestigungsmittel.
Das Stahlprofil ist statisch nachzuweisen, ein entsprechender statischer Nachweis ist zu erbringen und einzukalkulieren.

Die Gesamtstärke des Bodenaufbaus beträgt 150 mm.

Der Verschnitt je nach Bestelllänge ist eigenständig zu ermitteln und in die Position einzukalkulieren.
Menge: 2,000 m
DIN 276-93: 344

**31.02.01.20 Brandschutzklappe Stahl fb / F90, 600 x 600 mm**
Montagefertige Brandschutzklappe / Revisionsöffnung F90 für den Einbau in Mauerwerk, mit Vierkantverschluß in Vertiefung und einschließlich Vierkantschlüssel, liefern und fachgerecht einbauen. Rahmen und Türblatt aus verzinktem Stahlblech, Oberfläche pulverbeschichtet RAL 9016.

Einbaumaß: 600 x 600 mm
Menge: 1,000 St
DIN 276-93: 344

**31.02.01.21 Zulage Ausführung mit PZ**
Zulage zur Vorposition für die Ausführung der Brandschutzklappe mit Profilzylinderschloß für bauseitigen Schließzylinder.
Menge: 1,000 St
DIN 276-93: 344

**31.02.01.22 Aufdopplung T90, 30 mm**
Aufdopplung der oberen und seitlichen Blendrahmen der T90-Türelemente über die Angabe der Aufdopplung in den Positionstexten hinaus.
Profilhöhe 30 mm, Farbton wie Türelemente.
Menge: 5,000 m
DIN 276-93: 344

**31.02.01.23 Aufdopplung T90, 100 mm**
Aufdopplung der oberen und seitlichen Blendrahmen der T90-Türelemente über die Angabe der Aufdopplung in den Positionstexten hinaus.
Profilhöhe 100 mm, Farbton wie Türelemente.
Menge: 5,000 m
DIN 276-93: 344

**31.02.01.24 Aufdopplung T30, 30 mm**
Aufdopplung der oberen und seitlichen Blendrahmen der T30-Türelemente über die Angabe der Aufdopplung in den Positionstexten hinaus.
Profilhöhe 30 mm, Farbton wie Türelemente.
Menge: 10,000 m
DIN 276-93: 344

**31.02.01.25 Aufdopplung T30, 100 mm**
Aufdopplung der oberen und seitlichen Blendrahmen der T30-Türelemente über die Angabe der Aufdopplung in den Positionstexten hinaus.
Profilhöhe 100 mm, Farbton wie Türelemente.
Menge: 10,000 m
DIN 276-93: 344

**31.02.01.26 Aufdopplung, 30 mm**
Aufdopplung der oberen und seitlichen Blendrahmen der Türelemente ohne Brandschutzanforderung über die Angabe der Aufdopplung in den Positionstexten hinaus.
Profilhöhe 30 mm, Farbton wie Türelemente.
Menge: 10,000 m
DIN 276-93: 344

**31.02.01.27 Aufdopplung, 100 mm**
Aufdopplung der oberen und seitlichen Blendrahmen der Türelemente ohne Brandschutzanforderung über die Angabe der Aufdopplung in den Positionstexten hinaus.
Profilhöhe 100 mm, Farbton wie Türelemente.
Menge: 10,000 m
DIN 276-93: 344

##### Titel 31.02.02 BESCHLÄGE UND TÜRTECHNIK HAUS 3

DIN 276-93: 344

**31.02.02.01 Zulage Panikschloß liefern und montieren**
Zulage zum Behörden-Einsteckschloß, Ausführung als Panikschloß mit Panikfunktion B, gemäß DIN EN 179 mit den angebotenen Türdrückern liefern und montieren.
Nur wo nicht bereits in der Positionsbeschreibung erfasst.
Menge: 19,000 St
DIN 276-93: 344
Leistungsbereich: 031

**31.02.02.02 Blindzylinder**
Blindzylinder liefern und einbauen.

Türbezeichnung: Türen Treppenhäuser
Türnummer: T-3.019.1 / T-3.047.1 / T-3.112.1 /
  T-3.128.1 / T-3.201.1
Menge: 5,000 St
DIN 276-93: 344

**31.02.02.03 Obentürschließer für 1-flg. Türen**
Obentürschließer mit Gleitschiene für 1-flügelige Türen, wie in den Vormerkungen beschrieben, liefern
und fachgerecht montieren.

Ausführung an folgenden Türen:
Türbezeichnung: Türen Treppenhäuser
Türnummer: T-3.019 / T-3.047 / T-3.112 /
  T-3.128 / T-3.201
Menge: 5,000 St
DIN 276-93: 344
Leistungsbereich: 031

**31.02.02.04 Obentürschließer für 2-flg. Türen**
Obentürschließer mit Gleitschiene und Schließfolgeregelung für 2-flügelige Türen, wie in den Vormerkungen beschrieben, liefern und fachgerecht montieren.

Ausführung an folgenden Türen:
T-3.032 / T-3.033 / T-3.035.1 / T-3.036 /
T-3.037 / T-3.038 / T-3.040 / T-3.042.1
T-3.104 / T-3.108 / T-3.117 / T-3.118 /
T-3.120 /  T-3.122 /  T-3.129.1 / T-3.130.1
T-3.205 / T-3.206 /  T-3.207.1
Menge: 19,000 St
DIN 276-93: 344
Leistungsbereich: 031

**31.02.02.05 Zulage Rastfeststellung**
Zulage für Lieferung und Einbau einer Rastfeststellung für die zuvor beschriebenen Obentürschließer je Flügel.
Menge: 38,000 St
DIN 276-93: 344

**31.02.02.06 Zulage Öffnungsbegrenzung**
Zulage für Lieferung und Einbau einer Öffnungsbegrenzung, einstellbar bei ca. 90° Türöffnungswinkel für die zuvor beschriebenen Obentürschließer je Flügel.
Menge: 38,000 St
DIN 276-93: 344

**31.02.02.07 Feststellanlage für 2-flügelige Türen,**
Obentürschließer mit Gleitschiene für 2-flügelige Türen, mit Schließfolgeregelung, Feststellvorrichtung und integriertem Rauchschalter, einschließlich eines Unterbrechertasters falls gem. Zulassung erforderlich, wie in den Vorbemerkungen beschrieben, liefern und fachgerecht montieren.

Die Feststellung beider Flügel sowie nur des Gehflügels muß möglich sein.
Menge: 13,000 St
DIN 276-93: 344

**31.02.02.08 Rauchmelder Deckenmontage**
Rauchmelder zur Deckenmontage, bei Sturzhöhen über 1,00 m, liefern und montieren
Menge: 24,000 St
DIN 276-93: 344
Leistungsbereich: 031

**31.02.02.09 Auslösetaster Brandschutztüren**
Auslösetaster zur manuellen Türschließung für Brandschutztüren mit Dreh- oder Schiebetürantrieben,
Montagehöhe h= 160 cm OKF, liefern und montieren.
Menge: 1,000 St
DIN 276-93: 344
Leistungsbereich: 031

**31.02.02.10 Kabelplan FSA T30-RS Tür, 2 flg.**
Erstellen eines Kabelplans für die Verkabelung einer 2.flg. T30-RS Tür und sämtlicher Anschlusskomponenten.

Türausstattung:
- Feststellanlage
- ggf. Auslösetaster
Menge: 6,000 St
DIN 276-93: 344
Leistungsbereich: 031

**31.02.02.11 Kabelplan FSA T90-RS Tür, 2 flg.**
Erstellen eines Kabelplans für die Verkabelung einer 2.flg. T90-RS Tür und sämtlicher Anschlusskomponenten.

Türausstattung:
- Feststellanlage
- ggf. Auslösetaster
Menge: 3,000 St
DIN 276-93: 344
Leistungsbereich: 031

**31.02.02.12 Abstimmung und Koordination Elektro**
Abstimmung und Koordination
für Anschluss-Arbeiten der Türtechnik mit dem AN Elektro sowie gemeinsame Inbetriebnahme.
Menge: 1,000 psch.
DIN 276-93: 344
Leistungsbereich: 031

**31.02.02.13 Prüfschilder, Prüfbücher**
Anbringen der erforderlichen Prüfschilder sowie Vorlage der Prüfbücher beim Bauherrn, vor der bauseitigen Sachverständigenabnahme.
Menge: 1,000 psch.
DIN 276-93: 344
Leistungsbereich: 031

**31.02.02.14 Prüfung und Bestätigung Betriebssicherheit**
Prüfung und Bestätigung der Wirksamkeit und Betriebssicherheit, der folgenden sicherheitstechnisch wichtigen Einrichtungen durch einen Sachkundigen:

- Feststelleinrichtungen

Das Abnahmeprotokoll ist dem AG zur Einreichung bei der Bauordnungsbehörde und beim Gebäudeversicherer zu übergeben.
Die Prüfgebühren sind durch den AN zu entrichten und in dieser Position einzukalkulieren.
Menge: 1,000 psch
DIN 276-93: 344

**31.02.02.15 Wandtürpuffer kurz**
Wandtürpuffer kurz, Durchmesser 30 mm, 15 mm lang, schwarzem elastischen Puffer, diebstahlgeschützt durch verdeckte Verschraubung, aus Edelstahl, matt geschliffen, liefern und montieren.
Menge: 50,000 St
DIN 276-93: 344

**31.02.02.16 Wandtürpuffer lang**
Wandtürpuffer lang, Durchmesser 30 mm, 65 mm lang, schwarzem elastischen Puffer, diebstahlgeschützt durch verdeckte Verschraubung, aus Edelstahl, matt geschliffen, liefern und montieren.
Menge: 10,000 St
DIN 276-93: 344

##### Titel 31.02.03 STUNDENLOHNARBEITEN HAUS 3

DIN 276-93: 344

*Hinweis: VORBEMERKUNG STUNDENLOHNARBEITEN*
STUNDENLOHNARBEITEN

1. Für die Ausführung von Leistungen im Stundenlohn gelten die Technischen Bestimmungen der DIN 18 299 VOB/C Allgemeine Regelungen sowie alle darin enthaltenen bzw. darauf verwiesenen Richtlinien und Vorschriften.

2. Alle angegebenen Preise für Löhne, Materialien und Stoffe sind Festpreise und gelten bis zur Fertigstellung der vertraglichen Leistung.

3. Stundenlohnarbeiten dürfen grundsätzlich nur nach vorheriger Ankündigung durch den AN und erst nach Aufforderung / Beauftragung durch den Auftraggeber ausgeführt werden.
Unterbleibt bzw. fehlt die Anordnung bzw. Zustimmung des Auftraggebers so sind die Leistungen nach Einheitspreisen und Mengen abzurechnen. Evtl. nicht im Leistungsverzeichnis enthaltene bzw. vorgesehene Arbeiten begründen nicht die Abrechnung nach Stundenlohnpreisen. Vielmehr obliegt es dem Auftragnehmer für derartige Leistungen - vor Ausführung der Arbeiten - ein Nachtragsangebot auf Grundlage des Hauptangebotes vorzulegen.

Die Nachweispflicht für die angefallene Leistung obliegt dem Auftragnehmer. Dies bedeutet, dass der Auftragnehmer Grund und Aufwand von zusätzlichen, evtl. in Stundenlohn abzurechnenden Leistungen nachträglich nachzuweisen hat, soweit nicht eine Zustimmung des Auftraggebers schriftlich vorliegt.

4. Sämtliche angebotenen Preise sind frei Bau- bzw. Arbeitsstelle. D.h., dass über die angebotenen Stundenlohn- bzw. Material- und Gerätepreise hinaus keine weitere Vergütung für Fahrtkosten, Transportkosten, Hilfsstoffe sowie für Warte- und Pausezeiten erfolgt.

Es werden nur die auf der Baustelle geleisteten Arbeits- bzw. Einsatzstunden vergütet. Zeiten für An- und Abfahrt zur Baustelle werden nicht vergütet.

5. Der Auftragnehmer hat dafür Sorge zu tragen, dass zur Ausführung der angeordneten Tagelohnarbeiten das jeweils dafür geeignete Arbeitspersonal (Helfer bzw. Facharbeiter) eingesetzt wird. Dem Auftraggeber bleibt es vorbehalten, die entsprechenden Arbeitskräfte bzw. die Lohngruppe zu bestimmen.

Dies gilt auch für die spätere Anerkennung der entsprechende Lohngruppen im Rahmen der Tagelohnberichte. Die Gegenzeichnung der Regiezettel durch den Auftraggeber bzw. die Bauleitung kann nicht als Anerkennung der darin ggf. eingetragenen Lohngruppe gewertet werden.

Es bleibt der Rechnungsprüfung vorbehalten, eine für die jeweiligen Arbeiten zutreffende Lohngruppe einzusetzen, soweit der Einsatz eines höher qualifizierten Personals nicht vor Ausführung der jeweiligen Regieleistung ausdrücklich vom Auftraggeber bzw. der Bauleitung genehmigt wurde.

6. Für Bauleitungs- und Aufsichtspersonal erfolgt grundsätzlich keine Vergütung.

7. Der Aufwand der beauftragten Stundenlohnarbeiten ist durch entsprechende Tagelohnzettel täglich zu belegen und dem Auftraggeber oder dessen Bevollmächtigtem unverzüglich (spätestens innerhalb 1 Woche) zur Bestätigung vorzulegen. Nachträglich bzw. verspätet oder gar erst mit Rechnungsstellung vorgebrachte Stundenlohnarbeiten oder vorgelegte Tagelohnzettel werden nicht mehr anerkannt.
Die Beweispflicht für die Rechtmäßigkeit und Höhe der entsprechenden Leistungen verbleibt vollständig beim Auftragnehmer.

8. Die Gegenzeichnung der rechtzeitig vorgelegten Tagelohnzettel durch den Auftraggeber oder dessen Bevollmächtigten gilt nicht als Anerkennung oder Zustimmung zur Abrechnung in Regie. Die Prüfung nach evtl. Abrechnung über Leistungspositionen wird ausdrücklich vorbehalten.

Verrechnungssatz für Löhne
Die Verrechnungssätze sind auf Anforderung des AG aufgegliedert anzubieten.

In ihnen sind enthalten:
- Lohn- und Gehaltskosten sowie Lohn- und Gehaltsnebenkosten
- Sozialkassenbeiträge
- Gemeinkostenanteile
- Wagnis und Gewinn

Zuschläge zu den Verrechnungsätzen für die vom AG angeordnete oder zu vertretende Nacht-, Sonn- u. Feiertags- oder sonstige tarifliche Mehrarbeit (Überstunden) werden in Höhe der tariflichen Vereinbarungen zusätzlich vergütet.

Dies gilt nicht, wenn der AN diese Mehraufwendungen aufgrund von ihm selbst verursachten Umständen (Terminverzug oder dgl.) zu vertreten hat. Sonstige Zuschläge wie Auslöse o. dgl. werden nicht vergütet.

Hinweis für die Bearbeitung des Angebotes

Soweit der Bieter keine Arbeitskräfte, die in den nachstehenden Positionen aufgeführt sind, beschäftigt, so hat er dies anzugeben und als Einheitspreis den der nächsthöheren Vergütungsgruppe, aus der er Arbeitskräfte beschäftigt einzusetzen.

**31.02.03.01 Bauvorarbeiter/in**
Stundenlohnarbeiten Bauvorarbeiter/in
auf Anordnung des AG ausführen.
Der Verrechnungssatz für die jeweilige Arbeitskraft umfasst sämtliche Aufwendungen wie Lohn- und Gehaltskosten, Lohn- und Gehaltsnebenkosten, Zuschläge, lohngebundene und lohnabhängige Kosten, sonstige Sozialkosten, Gemeinkosten, Wagnis und Gewinn.
Menge: 10,000 h
DIN 276-93: 344
Leistungsbereich: 027

**31.02.03.02 Baufacharbeiter/in**
Baufacharbeiter/in auf Anordnung des AG ausführen.
Der Verrechnungssatz für die jeweilige Arbeitskraft umfasst sämtliche Aufwendungen wie Lohn- und Gehaltskosten, Lohn- und Gehaltsnebenkosten, Zuschläge, lohngebundene und lohnabhängige Kosten, sonstige Sozialkosten, Gemeinkosten, Wagnis und Gewinn.
Menge: 10,000 h
DIN 276-93: 344
Leistungsbereich: 027

**31.02.03.03 Bauhelfer/in**
Bauhelfer/in auf Anordnung des AG ausführen.
Der Verrechnungssatz für die jeweilige Arbeitskraft umfasst sämtliche Aufwendungen wie Lohn- und Gehaltskosten, Lohn- und Gehaltsnebenkosten, Zuschläge, lohngebundene und lohnabhängige Kosten, sonstige Sozialkosten, Gemeinkosten, Wagnis und Gewinn.
Menge: 10,000 h
DIN 276-93: 344
Leistungsbereich: 027

#### Titel 31.03 STAHLRAHMENTÜREN HAUS 1B

DIN 276-93: 344

##### Titel 31.03.01 STAHLRAHMENTÜREN HAUS 1B

DIN 276-93: 344

**31.03.01.01 Türanlage, 2-flgl, 2.150 x 2.510 mm**
Stahlrahmentüranlage, zweiflügelig, wie in den Vorbemerkungen beschrieben und im Plan dargestellt, herstellen, liefern und fachgerecht montieren.

Rohbauöffnung: ca. 2.150 mm x 2.510 mm

bestehend aus:
1 Gangflügel, Durchgang mind. 900 mm i.L.,
  Höhe 2.510 mm
1 Bedarfsflügel, Höhe 2.510 mm

Beschläge: Typ DD smart gem. Vorbemerkungen

Ausstattung:
- Aufgedoppeltes Bodenprofil mit einer Höhe von
  ca. 300 mm, je nach Profilsystem z.B. 2 x 150 mm
  in beiden Flügeln
- höhenverstellbare Bodendichtung
- dreidimensional verstellbare Bänder, Anzahl gemäß
  Türgewicht (mind. 3 Stck)
- Standflügel mit Falztreibriegel zu öffnen
- sämtliche Dichtungen
- Abdeckprofile umlaufend beidseitig
- Handhaben und Beschläge
- bodengebundene Verglasungen Türflügel und
  Seitenteil VSG
- PZ vorgerichtet
- Behörden-Einsteckschloss ohne Panikfunktion
- Widerstandsklasse RC1
- vorgerichtet für Obentürschließer

in gesonderter Position erfasst:
- Obentürschließer mit Rastfeststellung

Einbauort: EG TRH zu Werkstatt LKW
Türnummer: T-0-1.0101
Detail:  A5420
Menge: 1,000 St
DIN 276-93: 344

**31.03.01.02 Festverglasung 2.200 x 1.510 mm**
Stahlrohrrahmen- Festverglasung, 1-teilig, wie in den Vorbemerkungen beschrieben und im Plan dargestellt, herstellen, liefern und fachgerecht montieren.

Rohbauöffnung: ca. 2.200 mm x 1.510 mm

Einbauort: EG TRH zu Werkstatt LKW
Menge: 2,000 St
DIN 276-93: 344

**31.03.01.03 Festverglasung 2.010 x 1.510 mm**
Stahlrohrrahmen- Festverglasung, 1-teilig, wie in Vorposition beschrieben, jedoch:

Rohbauöffnung: ca. 2.010 mm x 1.510 mm

Einbauort: EG Meisterbüro
Menge: 1,000 St
DIN 276-93: 344

**31.03.01.04 Festverglasung 2.500 x 1.510 mm**
Stahlrohrrahmen- Festverglasung, 1-teilig, wie in Vorposition beschrieben, jedoch:

Rohbauöffnung: ca. 2.510 mm x 1.510 mm

Einbauort: EG Meisterbüro
Menge: 1,000 St
DIN 276-93: 344

**31.03.01.05 Festverglasung 2.150 x 3.990 mm, 3-teilig**
Stahlrohrrahmen- Festverglasung, 3-teilig, wie in Vorposition beschrieben, jedoch:

Rohbauöffnung: ca. 2.150 mm x 3.990 mm
  zuzüglich 150 mm Bodeneinstand

bestehend aus:
1 Unterlicht, festverglast, Höhe ca. 1.110 mm
1 Mittelverglasung, festverglast, Höhe ca. 1.885 mm
1 Oberlicht, festverglast, Höhe ca. 995 mm
1 Bodeneinstandsprofil,  Höhe ca. 150 mm
  in Elementfarbe

Verglasung des Unterlichts als absturzsichernde Verglasung gem. DIN 18008 T4, Kategorie C2 für Bereiche mit Zutrittsmöglichkeit durch Personen.
Der Querriegel in Brüstungshöhe ist als lastabtragendes Bauteil für die Horizontallasten der Absturzsicherung statisch nachzuweisen. Sämtliche Anschlüsse und Befestigungen sind Bestandteil des Nachweises.

Einbauort: 1. OG TRH zu Werkstatt LKW
Menge: 1,000 St
DIN 276-93: 344

**31.03.01.06 Festverglasung 2.200 x 3.990 mm, 3-teilig**
Stahlrohrrahmen- Festverglasung, 3-teilig, wie in Vorposition beschrieben, jedoch:

Rohbauöffnung: ca. 2.200 mm x 3.990 mm
  zuzüglich 150 mm Bodeneinstand

bestehend aus:
1 Unterlicht, festverglast, Höhe ca. 1.110 mm
1 Mittelverglasung, festverglast, Höhe ca. 1.885 mm
1 Oberlicht, festverglast, Höhe ca. 995 mm
1 Bodeneinstandsprofil,  Höhe ca. 150 mm
  in Elementfarbe

Verglasung des Unterlichts als absturzsichernde Verglasung gem. DIN 18008 T4, Kategorie C2 für Bereiche mit Zutrittsmöglichkeit durch Personen.
Der Querriegel in Brüstungshöhe ist als lastabtragendes Bauteil für die Horizontallasten der Absturzsicherung statisch nachzuweisen. Sämtliche Anschlüsse und Befestigungen sind Bestandteil des Nachweises.

Einbauort: 1. OG TRH zu Werkstatt LKW
Menge: 2,000 St
DIN 276-93: 344

**31.03.01.07 Aufdopplung, 30 mm**
Aufdopplung der oberen und seitlichen Blendrahmen der Türelemente ohne Brandschutzanforderung über die Angabe der Aufdopplung in den Positionstexten hinaus.
Profilhöhe 30 mm, Farbton wie Türelemente.
Menge: 5,000 m
DIN 276-93: 344

**31.03.01.08 Aufdopplung, 100 mm**
Aufdopplung der oberen und seitlichen Blendrahmen der Türelemente ohne Brandschutzanforderung über die Angabe der Aufdopplung in den Positionstexten hinaus.
Profilhöhe 100 mm, Farbton wie Türelemente.
Menge: 5,000 m
DIN 276-93: 344

##### Titel 31.03.02 BESCHLÄGE UND TÜRTECHNIK HAUS 1B

DIN 276-93: 344

**31.03.02.01 Obentürschließer für 2-flg. Türen**
Obentürschließer mit Gleitschiene und Schließfolgeregelung für 2-flügelige Türen, wie in den Vormerkungen beschrieben, liefern und fachgerecht montieren.

Ausführung an folgenden Türen: T-0-1.0101
Menge: 1,000 St
DIN 276-93: 344
Leistungsbereich: 031

**31.03.02.02 Zulage Rastfeststellung**
Zulage für Lieferung und Einbau einer Rastfeststellung für die zuvor beschriebenen Obentürschließer je Flügel.
Menge: 2,000 St
DIN 276-93: 344

**31.03.02.03 Zulage Öffnungsbegrenzung**
Zulage für Lieferung und Einbau einer Öffnungsbegrenzung, einstellbar bei ca. 90° Türöffnungswinkel für die zuvor beschriebenen Obentürschließer je Flügel.
Menge: 2,000 St
DIN 276-93: 344

##### Titel 31.03.03 STUNDENLOHNARBEITEN HAUS 1B

DIN 276-93: 344

*Hinweis: VORBEMERKUNG STUNDENLOHNARBEITEN*
VORBEMERKUNG STUNDENLOHNARBEITEN

Es gelten die Vorbemerkungen zu den Stundenlohnarbeiten von Haus 3.

**31.03.03.01 Bauvorarbeiter/in**
Stundenlohnarbeiten Bauvorarbeiter/in
auf Anordnung des AG ausführen.
Der Verrechnungssatz für die jeweilige Arbeitskraft umfasst sämtliche Aufwendungen wie Lohn- und Gehaltskosten, Lohn- und Gehaltsnebenkosten, Zuschläge, lohngebundene und lohnabhängige Kosten, sonstige Sozialkosten, Gemeinkosten, Wagnis und Gewinn.
Menge: 10,000 h
DIN 276-93: 344
Leistungsbereich: 027

**31.03.03.02 Baufacharbeiter/in**
Baufacharbeiter/in auf Anordnung des AG ausführen.
Der Verrechnungssatz für die jeweilige Arbeitskraft umfasst sämtliche Aufwendungen wie Lohn- und Gehaltskosten, Lohn- und Gehaltsnebenkosten, Zuschläge, lohngebundene und lohnabhängige Kosten, sonstige Sozialkosten, Gemeinkosten, Wagnis und Gewinn.
Menge: 10,000 h
DIN 276-93: 344
Leistungsbereich: 027

**31.03.03.03 Bauhelfer/in**
Bauhelfer/in auf Anordnung des AG ausführen.
Der Verrechnungssatz für die jeweilige Arbeitskraft umfasst sämtliche Aufwendungen wie Lohn- und Gehaltskosten, Lohn- und Gehaltsnebenkosten, Zuschläge, lohngebundene und lohnabhängige Kosten, sonstige Sozialkosten, Gemeinkosten, Wagnis und Gewinn.
Menge: 10,000 h
DIN 276-93: 344
Leistungsbereich: 027
